# Radwege LK OSL T2
Angebotsaufforderung (GAEB DA XML 3.3, DA83)
Projekt: STB_21_002
Währung: EUR
Auftraggeber: Landkreis Oberspreewald-Lausitz, Bau- und Hauptamt, Dubinaweg 1, 01968 Senftenberg
Erstellt mit: 5 260703, NOVA AVA, 16.07.2026

## VE 8.2: Brücke Buschmühle
Datum: 14.06.2026

### Bereich 1 Baustelleneinrichtung

#### Abschnitt 1.1 Baustelleneinrichtung alle Gewerke

*Hinweis: Hinweis zur Baustelleneinrichtung*
Die Baustelleneinrichtung ist auf den vorgegebenen Flächen herzustellen.
Abweichungen sind eigenständig mit den zuständigen Behörden abzustimmen
und genehmigen zu lassen.
Durch den AG kann kein Wasseranschluss und auch kein E-Anschluss zur Verfügung
gestellt werden.
Weiterhin die Einschränkungen der Zufahrten zu beachten.

**1.1.10 Einrichten der Baustelle und Vorhalten über die Dauer der Bauzeit**
*** Pauschalposition
Einrichten der Baustelle im Rahmen und Umfang aller
gemäß Leistungspostionen aufgeführten Arbeiten, wie
Antransport und Aufbau der gesamten BE sowie zur
ordnungsgemäßen Erfüllung der Bauaufgabe erforderlichen
Geräte, Bauunterkünfte, Maschinen sowie Bau-, Hilfs-
und Betriebsstoffe.
Vorhalten der BE für die Dauer der Bauzeit bis zur
Fertigstellung der gesamten Bauleistung einschl.
Endabnahme.
Beweissicherung im gesamten Baustellenbereich einschl.
BE- und Zwischenlagerflächen, Übergabe als
Dokumentation an den AG.
Die Position gilt für alle Gewerke des LV´s.
Menge: 1,000 psch

**1.1.20 Räumen der Baustelle**
*** Pauschalposition
Räumen der Baustelle nach Fertigstellung der gesamten
Bauleistung, dazu Abbau und Abtransport aller
Einrichtungen, Maschinen und Anlagen wie vor
beschrieben, einschl. Beräumung, Säuberung und
Instandsetzung aller in Anspruch genommenen Flächen.
Die Position gilt für alle Gewerke des LV´s.
Menge: 1,000 psch

**1.1.30 Maßnahmen Winterbau, Bauwerk**
*** Pauschalposition
Vorsorge- u. Schutzmaßnahmen nach Wahl des AN
für ggf. erforderlichen Winterbau für alle temeratur-
und niederschlags- bzw. schnee- und eisabhängigen
Arbeiten für Bauwerk (z.B. Betonieren oder Mauern
unter 5 Grad Celsius Lufttemperatur, Abdichtungsarbeiten bei niedrigen Temperaturen, allgemeiner
Frostschutz des Baugrundes, Frostschutz der
Grabensohle etc.).
Bei längeren Arbeitsunterbrechungen (in Absprache
mit dem AG) sind die Bauarbeiten so abzuschließen,
dass keine Verkehrsgefährdungen bzw. -behinderungen
entstehen, die Aufwendungen dafür sind einzurechnen.
Ausführung und Abrechnung nur bei Erfordernis nach
Absprache mit AG.
Menge: 1,000 Psch

**1.1.40 Dokumentation zur Beweissicherung mit Niederschrift**
*** Pauschalposition
Dokumentation zur Beweissicherung mit Niederschrift
gemeinsam erstellt durch AN und Bauüberwachung.
Vor Beginn und nach Beendigung der Bauarbeiten ist
eine Ist-Zustandsanalyse zur Beweissicherung
vorzunehmen.
Die Beweissicherung umfasst die Transportstrecken im
öffentlichen/privaten Verkehrsraum.
Die Zustandsanalyse umfasst die Lieferung eines
digitalen Datenträgers mit
- digitalen Bildern in ausreichender Anzahl
- Protokollen
Weiterhin sind Abstimmungsprotokolle mit  dritten
Beteiligten zu übergeben.
Auf der Grundlage der Beweissicherung werden
während der Durchführung der Transporte entstandene
Schäden bewertet.
Die Dokumentation ist dem Auftraggeber vor Ausführung
der Leistungen zu übergeben.
Menge: 1,000 psch

**1.1.50 Abnahmedokumentation**
*** Pauschalposition
Abnahmedokumentationen gemäß Abnahmeordnung
des AG vollständig und in Schriftform an den AG
übergeben.
Weiterhin sind alle Messunterlagen auf Datenträgern zu
übergeben. Dateiformate sind vorher mit dem AG
abzustimmen.
Folgende Dokumentationen sind u. a. vorzulegen:
- Fachunternehmererklärung
- Nachweise von ausgebauten Materialmengen
- Sämtliche Entsorgungsnachweise
- Nachweis über den ordnungsgemäßen Zustand/
Wiederherstellung der genutzten öffentlichen Straßen,
Wege und sonstige genutzte Flächen
- Nachweis der vollständigen Beräumung der Baustelle,
der BE- und Lagerflächen sowie die Wiederherstellung
des in Anspruch genommenen Geländes
- SOLL / IST -Vergleich über Mengen und Massen
Übergabe: 1 x digital, 3 x Papier
Die Abschlussdokumentation ist bei der Schlussabnahme
zu übergeben.
Menge: 1,000 psch

**1.1.60 Schilder liefern montieren bis 1m2**
Schilder bedruckt nach der Wahl des AG liefern und inkl. der erforderlichen
Stützen und Fundamente setzen.
Schildgröße bis 1m²
Reflektierend
Menge: 2,000 Stck

**1.1.70 SGD einschl. Gefährdungsbeurteilung erstellen**
*** Pauschalposition
Erstellen eines SGD (Sicherheits- und Gesundheitsdokument) sowie einer objektbezogenen Gefährdungsbeurteilung und Übergabe an den AG.
Erstellung in Deutsch und Englisch für sämtliche Tätigkeiten auf der Baustelle.

Leistung gilt für die Gesamtbaumaßnahme bis zur
Schlussabnahme.
Menge: 1,000 psch

**1.1.80 SiGe-Plan erstellen**
*** Pauschalposition
StL-Nr. 19101513
Sicherheits- und Gesundheitsschutzplan (SiGe-Plan) nach
RAB 31 erstellen und mit dem Sicherheits- und Gesundheitsschutzkoordinator dieser und weiterer berührter
Baustellen abstimmen. Bei erheblichen Änderungen in der
Ausführung des Bauvorhabens anpassen. Den SiGe-Plan für
jeden Beschäftigten einsehbar auf der Baustelle vorhalten.
Menge: 1,000 Psch

**1.1.90 SiGe-Koordinator stellen.**
*** Pauschalposition
StL-Nr. 19101528
Sicherheits- und Gesundheitsschutzkoordinator während
der Ausführung des Bauvorhabens nach RAB 30 und Unterlagen des AG stellen.
Menge: 1,000 Psch

**1.1.100 Information an Anlieger verteilen**
*** Pauschalposition
Erstellen und Übergabe der Informationen zur Baumaßnahme
an die Anlieger der Baustelle.
Menge: 1,000 psch

**1.1.110 Beratungscontainer, aufstellen und entfernen**
*** Pauschalposition
Container mit Klimaanlage und Heizung für Beratungen mit dem AG liefern, aufstellen und über die Bauzeit vorhalten. Der Container ist für 5 Personen mit Stühlen und Tischen auszustatten. Es kann kein Stromanschluss durch den AG zur Verfügung gestellt werden. Notstrom für Nutzung des Containers durch den AN und AG.
Menge: 1,000 psch

**1.1.120 Vorhaltung Beratungscontainer**
Vorhalten des zuvor beschriebenen Beratungscontainers, inkl. regelmäßiger
Reinigung, Beleuchtung, Kühlung und Heizung.

Abrechnung nach Wochen.
Menge: 40,000 Wo

**1.1.130 Reinigen Verkehrsflächen**
*** Pauschalposition
Reinigung von  verschmutzten, öffentlichen
Verkehrsflächen  innerhalb und außerhalb des
Baustellenbereiches, nach  Erfordernis bzw. nach
Beendigung der Arbeiten.
Menge: 1,000 psch

**1.1.140 Schachterlaubnisscheine einholen**
*** Pauschalposition
Einholen der Schachterlaubnisscheine bei den örtlich
ansässigen Medienträgern.
Menge: 1,000 psch

**1.1.150 Bautafel komplett 3,00mx2,00m**
Bautafel, komplett, mit glatter Oberfläche incl. Grundkonstruktion und Aussteifung sowie Lackierung,
mehr/einfarbig, und Beschriftung nach vorliegendem
Schriftmuster, standsicher aufstellen und nach
Fertigstellung der Leistungen wieder abbauen.
Angabe von Bauherr und Planungsbeteiligten, jeweils mit
Namen, Anschrift, Telefon- und Telefaxnummer. Die
Ausführung ist mit dem AG abzustimmen.
Breite der Bautafel: 2,00 m
Höhe der Bautafel: 3,00 m
Menge: 1,000 Stck

**1.1.160 Boden Suchgraben lösen lagern Sohlen-B 1-1,5m T bis 1,25m GU**
STLB-Bau 2018-10 002
Boden für Suchgraben ab Geländeoberfläche zur
Freilegung von Kabeln profilgerecht lösen, seitlich
lagern, mit teilgeböschten Wänden DIN 4124,
Sohlenbreite über 1 bis 1,5 m, Aushubtiefe bis 1,25 m,
Homogenbereich 1, mit einer Bodengruppe, Bodengruppe 1
GU DIN 18196 (Kies-Schluff-Gemisch), Tiefe oberer
Horizont des Homogenbereiches von 0 m, Tiefe unterer
Horizont des Homogenbereiches bis 2 m, Baumaßnahme der
Geotechnischen Kategorie 1 DIN 4020, - Konsistenz DIN
EN ISO 14688-1 fest, Ausführung gemäß Zeichnung,
Mengenermittlung nach Aufmaß an der Entnahmestelle.
Menge: 25,000 m3

**1.1.170 Grenzsteine sichern**
Grenzsteine im Gelände sichern, mit Lattenrahmen und Signalfarbe.
Vorhaltung über die gesamte Bauzeit.
Menge: 4,000 St

#### Abschnitt 1.2 Nachweise Betonbau

**1.2.10 Nachweis Betondruckfestigkeit**
Durchführen der Nachweise für die Betondruckfestigkeit als Würfeldruckfestigkeit nach 28 Tagen. Es werden 36 Probewürfel erstellt.

Labor:

...........................................................................
Menge: 24,000 Stck

**1.2.20 Überwachung Betoneinbau Überwachungskl.2**
*** Pauschalposition
STLB-Bau 2019-10 013
Überwachung des Einbaus von Beton der Überwachungsklasse 2 DIN 1045-3 durch eine anerkannte Überwachungsstelle.
Menge: 1,000 psch

#### Abschnitt 1.3 Vermessungsarbeiten

**1.3.10 Baubegleitende Vermessung**
Durchführen der baubegleitenden Vermessung:
Abstecken aller erforderlichen Bauwerksachsen, der Fundamente, des Überbaus
und der Straßenabschnitte durch den Vermesser des AG.
Menge: 1,000 psch

**1.3.20 Digitalisierte Bestandseinmessung (Endaufmaß)**
*** Pauschalposition
Digitalisierte Einmessung aufbauend auf die baubegleitende Vermessung, aller Baubereiche inkl.
 -Übergabe der Unterlagen in 2-facher Ausfertigung,
 -Übergabe Feldriss
 -Übergabe Koordinatenverzeichnis mit Angabe
 der Punktcodierung und Höhen
 -Lieferung der Unterlagen auf CD lesbar in DXF-Format und Microstation DGN-Format
 -Übergabe Plot im geeigneten Maßstab 2-fach

 Amtliche Höhenfestpunkte sind durch den AN beim Vermessungsamt zu beschaffen und in der Örtlichkeit festzustellen (Gebühren sind einzurechnen).
 Die Fertigstellung der Bestandspläne ist eine Voraussetzung für die Abnahme.
 Die verwendeten amtlichen Punkte sind mit zu übergeben.
 Es sind die Forderungen des AG zu beachten.
Menge: 1,000 psch

#### Abschnitt 1.4 Verkehrssicherung

**1.4.10 Bauzaun, Stahlrahmen (mobil), h=2,00 m**
Bauzaun aus mobilen Stahlrahmenelementen
mit Rundstahlfüllstäben, Stützfüßen aus
Beton, inkl. sämtlicher Verbindungen,
Kupplungen etc. liefern, vorhalten und entfernen.
Der Zaun ist nach der Forderung des AG aufzustellen und
nach
Abschluss aller Bauarbeiten wieder abzubauen.
Zaunhöhe : 2,00 m

Abrechnung erfolgt nach Aufmaß.
Menge: 300,000 m

**1.4.20 Sichern der Baustellenzufahrten**
*** Pauschalposition
Sichern der Zuwegungen zu den einzelnen Baustellen und
Aufbereitungsflächen sowie Sicherung der Zu- und
Abfahrten zu den öffentlichen Straßen.
Die Leistung gilt für alle Lose über die gesamte
Bauzeit.
Menge: 1,000 psch

**1.4.30 Verkehrsrechtliche Anordnung einholen**
*** Pauschalposition
Einholen der verkehrsrechtlichen Anordnung (VAO) für
die Realisierung der Baumaßnahme einschließlich aller
Gebühren und hierfür erforderlichen Aufwendungen für
alle Bauzustände nach  o 45 StVo/ RSA 95. Erstellung
der Antragunterlagen an die Verkehrsbehörde nach
geltender Vorschrift durch den AN.

Der Antragsteller muss den Beschilderungsplan sowie
einen konkreten Bauablaufplan beifügen, um eine
terminlich koordinierte VAO zu ermöglichen. Inbegriffen
sind alle erforderlich werdenden Abstimmungen,
Aktualisierungen, Korrekturen und Ergänzungen die sich
aus dem Bauablauf und aus den Prüfungen der Behörden
ergeben, werden nicht gesondert vergütet.

Beantragung Kreuzungsbereich Mühlenstraße/Raunower
Straße mit Vollsperrung.
Menge: 1,000 psch

**1.4.40 Beschilderung der Umleitungsstrecke**
Aufbauen, vorhalten und Rückbauen einer Umleitbeschilderung
zum Rückbau und Neubau des Brückenbauwerkes nach Vorgabe der
Verkehrsbehörde.
Es werden 20 Schilder mit Pfosten benötigt
Menge: 1,000 psch

**1.4.50 Verkehrsrechtliche Anordnung ändern**
Verkehrsrechtliche Anordnung auf Anweisung des AG bei
der zuständigen Behörde als Änderung beantragen.
Menge: 1,000 St

**1.4.60 Verlängerung der Umleitungsbeschilderungen**
Entgelt für die Verlängerung der Umleitungsbeschilderungen (Zusätzliche Unterhaltung) je weitere 4 Wochen, auf
Anordnung AG.
Menge: 1,000 St

**1.4.70 Vollsperrung des Weges**
*** Pauschalposition
Straßensperrung nach Anordnung der Verkehrsbehörde
bzw. gemäß bautechnologischer Erfordernisse für die
Vollsperrung des Forstweges für Fahrzeug- und
Fußgängerverkehr im unmittelbaren Baustellenbereich
liefern, aufstellen, während der Bauzeit unterhalten,
wieder abbauen und beseitigen.
Vollsperrung vor und hinter der Baustelle, während
der Bauarbeiten mit Absperrschranken,
bestehend aus 2 x 3 Absperrschranken 600-36
mit gesamt je 5 roten Signalleuchten und dem
Zeichen 250 nach der StVO liefern, beidseitig des
Bierweges (am Bauanfang und am Bauende)
Absperrschranke: 6 Stück
Verkehrsschild: 6 Stück
Dauer der Vollsperrung: während der gesamten Bauzeit
bis zur Verkehrsfreigabe.
Menge: 1,000 Psch

**1.4.80 Fußgängerverkehr Umleitungsbeschilderung**
*** Pauschalposition
Verkehrssicherung und Beschilderung zur innerörtlichen
Umleitung des Fußgängerverkehrs über die südliche
Fußgängerbehelfsbrücke ortsfest aufbauen, ständig
vorhalten, unterhalten und abbauen.
Ersatz zerstörter bzw. abhanden gekommener Teile der
Einrichtung wird nicht gesondert vergütet.
Verkehrsrechtliche Anordnung und Beschilderunsplan
werden gesondert vergütet.
Menge: 1,000 Psch

**1.4.90 Innerörtliche Verkehrssicherung u.Beschilderung**
*** Pauschalposition
Verkehrssicherung und Beschilderung zur Innerörtlichen Umleitung des Fahrzeugverkehrs für die Dauer der Bauzeit
nach StVO ortsfest aufbauen, ständig vorhalten, unterhalten, ggf. umsetzen und zurückbauen.
Alle Verkehrszeichen/ Zusatzzeichen für die
bauzeitliche Aufstellung, wenn nicht anders
beschrieben, in Größe 2, Folientyp 2 einschließlich
Befestigungsmaterialien.
Aufstellvorrichtungen (Standsicherheit beachten),
Aufstellung und Aufstellhöhe gemäß RSA 21 und RUB 21.
Einschließlich Lieferung Schilderpfosten für die
bauzeitliche Aufstellung mit Fußplatten (gemäß Statik
AN, eventuell Aufstellvorrichtungen) liefern und
montieren und zum Ende der Umleitung zurückbauen.
Schilder = ca. 12 Stück.
Vorhandene Verkehrsschilder außer Kraft (berührungsfrei
mit geeigneten Hilfsmitteln auskreuzen) und wieder in
Kraft setzen.
Ersatz zerstörter bzw. abhanden gekommener Teile der
Einrichtung wird nicht gesondert vergütet.
Verkehrsrechtliche Anordnung einschl. Umleitungs- und
Beschilderungsplan wird gesondert vergütet.
Menge: 1,000 Psch

**1.4.100 Umleitungs- und Beschilderungsplan gem. RSA aufstellen u. liefern, Plan 4-fach**
*** Pauschalposition
Erstellung von Umleitungs- und Beschilderungsplänen
gemäß der RSA 21 und RUB 21 und unter Berücksichtigung des Bauablaufs aufstellen und liefern.
Einreichung zur Genehmigung einschl. Abstimmung mit
den zuständigen Behörden.
Die Einholung der verkehrsrechtlichen Anordnung
wird gesondert vergütet.
Umleitungs- und Beschilderungsplan für Umleitung
Fußgänger- und Fahrzeugverkehr, jeweils 4-fach liefern.
Menge: 1,000 Psch

**1.4.110 Kontrolle der Umleitungs- und Baustellensicherung**
Kontrolle der Umleitungs- und Baustellensicherung
Verkehrszeichen gemäß verkehrsrechtlicher Anordnung
und gemäß der aktuellen Vorschriften RSA 21, ZTV-SA,
ASR 5.2 und StVO durchführen.
Bauzeit ca. 87 KW.
Die Umleitungen abfahren und ggf. ausrichten, ergänzen.
Die Kontrolle ist unmittelbar nach deren Durchführung
zu erfassen und zu dokumentieren. Arbeits- und
Hilfsmittel sind vom AN zu stellen und dem AG jederzeit
zugänglich zu machen.
Kontrolle zweimal täglich, an arbeitsfreien Tagen einmal täglich.
Die Kontrolle ist zu protokollieren und an den AG in
Papierform zu übergeben.
Menge: 150,000 d

**1.4.120 Reinigung verschmutzter öffenlicher Verkehrsflächen**
*** Pauschalposition
Durch den Baustellenverkehr verschmutzte öffentliche
Verkehrsflächen, einschließlich Baustellenzufahrt,
laufend reinigen. Bei Erfordernis hat dies täglich zu
erfolgen.
Anfallendes Material der Verwertung nach Wahl des AN
zuführen.
Menge: 1,000 Psch

**1.4.130 Zusätzliche Beschilderung.**
Zusätzliche Baustellen- und Umleitungsbeschilderung auf
Anordnung des AG aufstellen, bis 19 Monate vorhalten
und abbauen. Abhandengekommene bzw. beschädigte Teile
sind zu ersetzen.
Verkehrszeichen aller Art.
Menge: 20,000 St

**1.4.140 Zusätzliche Beschilderung.**
Zusätzliche Baustellen- und Umleitungsbeschilderung auf
Anordnung des AG aufstellen, bis 19 Monate vorhalten
und abbauen. Abhandengekommene bzw. beschädigte Teile
sind zu ersetzen.
Verkehrszeichen aller Art mit Aufstellvorrichtung.
Menge: 20,000 St

**1.4.150 Zusätzliche Warnbaken**
Zusätzliche Warnbake zur Baustellen- und
Umleitungsbeschilderung auf Anordnung des AG
aufstellen, bis 19 Monate vorhalten ggf. umsetzen und
abbauen. Abhandengekommene bzw. beschädigte Teile
sind zu ersetzen.
Verkehrszeichen aller Art mit Aufstellvorrichtung.
Menge: 20,000 St

#### Abschnitt 1.5 Baustraßen

*Hinweis: Baustraßen werden nur nach der Aufforderung des AG hergestellt*
Baustraßen werden nur nach der Aufforderung des AG
hergestellt.
Alle Baustraßen, die der AN für eigene Transportzwecke
auf der Baustelle benötigt sind Aufgabe des AN und
werden nicht gesondert vergütet.

**1.5.10 Oberboden(Grünfl.)abtr./a.d.Baustel.lag.**
Oberboden abtragen, inkl.
vorhandener Grasnarben,
laden und nach Angaben vom AG im Baustellenbereich
lagern, durcharbeiten, sieben.
Reststoffe aden, transportieren und abkippen.
Abkippstelle auf Anweisung des AG,
einfache Transportentfernung ca. 1,0 km
Oberbodendicke: ca. 0,1 m
Bereich Becken- /Befestigungsfläche
Menge: 200,000 m3

**1.5.20 Geotextil GRK3 liefern, einbauen**
Geotextil Flächengewicht 150 - 200 g/m² liefern und verlegen
 Liefern und fachgerechtes Einbauen von einem Geotextil auf vorbereitetem verdichteten Baugrubenplanum oder der Schotter-/Kiestragschicht nach Vorgabe der Bauleitung und Herstellerangabe.
 Bahnen ausreichend überlappt (> 20cm). Geotextil so auflegen, dass es bei Bedarf stirnseitig über die verdichtete MISAPOR-Schüttung umgeschlagen werden kann.
 Überlappungen werden übermessen und sind einzukalkulieren.
 Hersteller, Typ: ....................
 Flächengewicht: ............ g/m²
 Abrechnung erfolgt nach Aufmaß
Menge: 500,000 m2

**1.5.30 Geotextil ausbauen und entsorgen**
Geotextil aus Flies vollständig ausbauen
Geotextilrobustheitsklasse GRK 3.
Geotextil geht in das Eigentum des AN über
und ist zu entsorgen.
Menge: 500,000 m2

**1.5.40 Baustraße d=30 cm, Schotter 0/45 mm**
Schotter für die Errichtung der Baustraße liefern und
lagenweise verdichtet einbauen und das Planum
herstellen.

Körnung:0/45 mm
Ev2:= 100 MPa
DPr:mind. 100%
Schichtdicke: 30 cm im verdichteten Zustand
Bereich: Baustraße
Fahrbahnbreite: 4 m

Mit Ausweichstellen wenn erforderlich.

Abrechnung erfolgt nach Aufmaß nach Auftragsprofilen.
Menge: 200,000 m3

**1.5.50 Kranfläche herstellen zurückbauen**
Herstellen einer befestigten Fläche nach technologischen
Erfordernis und unter Berücksichtigung der vorhandenen
Geländesituation und Baumbestand und dessen Rückbau nach
Abschluss der Maßnahme.
Menge: 1,000 Stck

**1.5.60 Baustraßen zurückbauen, entfernen**
Schottertragschichten aus Baustraßen lösen, laden und von der Baustelle entfernen.

 Abrechnung erfolgt nach Volumenaufmaß.
Menge: 200,000 m3

**1.5.70 Oberboden andecken**
Im Baustellenbereich lagernder Oberboden  laden, transportieren und in Straßenrandbereichen, als Anfüllung an Hoch- und Tiefbordsteine und in Flächen und Böschungen andecken. Wurzeln und Steine sind abzulesen und zu entfernen.
Abrechnung erfolgt nach Volumenaufmaß.
Menge: 200,000 m3

**1.5.80 Oberboden liefern und einbauen**
Ortstypisches Bodenmaterial für Oberboden-Anfüllungen liefern und
abladen, Bodengruppe 3b DIN 18915 (schwach bindig, kiesig),
mit 1 bis 2 Massen-% an organischer Substanz.

Bodenmaterial profilgerecht im Bereich der Sanierungsgrube einbauen
und andecken, inkl. Feinplanum herstellen, Auftragsdicke 20 cm,
flach auslaufende Randbereiche herstellen.

Das Material muss den Kriterien Z0 der LAGA-TR  und § 12 der
BodSchV Anhang 2 entsprechen und nachweislich ambrosiafrei sein.
Der Nachweis der Herkunft, Eignung und Konformität Z0 ist über eine
vom Auftragnehmer mitzuliefernde Deklaration, Lieferschein des
Haufwerks oder eine Deklarationsanalyse sowie Eigenüberwachungsprüfungen in gefordertem Umfang vor Einbau dem Auftraggeber
vorzulegen.

Klassifizierung Boden gemäß DIN 18915:
Feinanteil bis 0,063 mm: über 5 bis 15 %

Mengennachweis durch Wiegenote, Kosten für Wägung sind
einzukalkulieren.
Menge: 40,000 t

**1.5.90 Feinplanum für Rasenansaat herstellen**
Herstellen des Feinplanums für die Rasenansaat.
Menge: 500,000 m2

**1.5.100 Rasenansaat herstellen**
Rasenansaat mit einheimischen regionalem Saatgut
herstellen.
Menge: 500,000 m2

#### Abschnitt 1.6 Rodungsarbeiten

**1.6.10 Schutz für Baumstamm herstellen StU ü. 100-150 cm*Polst. Wahl AN Brett 24 mm*Höhe mind. 2,00m Schutz Verwert.AN**
StL-Nr. 21107004331101
Schutz für Baumstamm durch Mantel mit Polsterung herstellen und während der Bauzeit vor- und unterhalten.
Der Mantel darf den Baumstamm und die Wurzelanläufe
nicht berühren.
Stammumfang über 100 bis 150 cm.
Polsterung des Stammes nach Wahl des AN.
Mantel aus Brettern, 24 mm dick, lückenlos befestigen.
Mantelhöhe mindestens 2,00 m.
Schutz nach Beendigung der Bauarbeiten abbauen und nach
Wahl des AN verwerten.
Menge: 2,000 St

**1.6.20 Lichtraumprofilschnitt durchführen 4,5m ü. Fahrbahn*1,00 m Abstand Wundbehandlung*Schnittg. Verw.AN**
StL-Nr. 201077321211
Lichtraumprofilschnitt durchführen. Äste erforderlichenfalls auf Zugast einkürzen oder auf Astring
absägen. Abgerechnet wird nach Stück Baum.
Höhe des lichten Raumes = 4,50 m über Fahrbahn.
Breite des seitlichen Sicherheitsraumes gemessen von
der Fahrbahnrandmarkierung = 1,00 m.
Schnittflächen über 3 bis 10 cm Durchmesser vollflächig
mit Wundbehandlungsstoff versehen. Bei Schnittflächen
über 10 cm Durchmesser Wundbehandlungsstoff nur auf den
Wundrand und das angrenzende Splintholz (ca. 2 cm) auftragen.
Schnittgut der Verwertung nach Wahl des AN zuführen.
Menge: 2,000 St

**1.6.30 Strauchbestand roden Höhe über 2-3 m*Wst.Verw.AN S.Abr. Verw. AN**
StL-Nr. 24106010200101
Strauchbestand und sonstiger Aufwuchs bis 0,10 m Stammdurchmesser, in 1,00 m Höhe über dem Erdboden gemessen,
mit Wurzelwerk roden. Abrechnung nach Fläche der
größten Ausdehnung des Strauchwerks.
Mittlere Höhe über 2,00 bis 3,00 m.
Wurzelstöcke nach Wahl des AN verwerten.
Schlagabraum nach Wahl des AN verwerten.
Menge: 250,000 m2

**1.6.40 Rohrpfosten abbauen, zwischenlagern und wieder aufstellen**
Die sich im Baufeld südöstlich der Brücke befindlichen
Rohrpfosten abbbauen, bauzeitlich auf Flächen des AN zwischenlagern und nach Beendigung der Maßnahme
wieder aufstellen.
Rohrpfosten, DU bis 76,1 mm abbauen.
Material: Stahl.
Fundament entfernen.
Erdarbeiten ausführen.
Restliches Abbruchgut der Verwertung nach Wahl des AN
zuführen.
Abgebaute Teile säubern, bauzeitlich in Abstimmung mit
AG auf Flächen des AN zwischenlagern.
Pfosten in Einzelfundament aus Beton C 30/37,
Durchmesser 30 cm, Tiefe 80 cm, bis 5 cm unter
OK Gelände, setzen. Ca. 1 m3 Beton liefern und
einbauen.
Pfosten vom Lagerplatz des AN aufnehmen und zum
Einbauort transportieren und einbauen.
Pfosten vor dem Einbau reinigen.
Menge: 2,000 St

**1.6.50 Baum fällen, d=0,3m**
Baum fällen, einschl. roden des Wurzelwerkes.
Holz wird Eigentum des AN und ist zu entsorgen.
Stammdurchmesser
(gemessen 1,0 m über OF): über 10 bis 30 cm
Baumhöhe : bis 10m
Menge: 15,000 Stck

**1.6.60 Wurzelstöcke roden DU 0,3 - 0,5 m.**
Wurzelstocke roden DU 0,3 - 0,5 m.
Wurzelstöckeroden. Gemessen wird der Durchmesser der
Schnittstelle des Wurzelstocks vor dem Roden.
Durchmesser über 0,30 bis 0,50 m.
Menge: 15,000 Stck

### Bereich 2 Rückbauarbeiten

#### Abschnitt 2.1 Wasserhaltung herstellen

**2.1.10 Fangedämme herstellen, rückbauen**
Fangedämme gedichtet herstellen und wieder entfernen. Dämme im Graben als Erdkörper gedichtet
nach Wahl AN herstellen

Fangedamm östlich:
Breite Sohle bis 18,0 m
Kronenlänge bis 18,0 m
Höhe: bis 2,1 m

Fangedamm westlich:
Breite Sohle bis 18,0 m
Kronenlänge bis 18,0 m
Höhe: bis 2,1 m

Dämme lagenweise verdichten
Lagendicke max. 0,3 m
Ev2  45 MPa
Boden nach Abschluss der Wasserhaltung aufnehmen, von der Baustelle entfernen
und fachgerecht entsorgen.

Die Abrechnung erfolgt auf Grundlage der baubegleitenden Vermessung.
Menge: 2,000 Stck

**2.1.20 Stahlrohre liefern, einbauen DN 1000**
Stahlrohre zur Herstellung der Wasserhaltung liefern und
unterhalb des Brückenbauwerkes in das Gewässer Spree
einbauen und vorhalten über den Bauzeitraum.
Rohrlänge 6 Stück x 20 m
Durchmesser DN 1000
Durchfluss: 100l/s
Menge: 120,000 m

**2.1.30 Stahlrohre ausbauen DN 1000**
Stahlrohre DN 1000 Rohre ausbauen und von der Baustelle entfernen.
Menge: 120,000 m

**2.1.40 Überschüttung der Stahlrohre herstellen**
Schotter für die Herstellung der Überschüttung liefern und
lagenweise verdichtet einbauen und das Planum
herstellen. Bereich um die Stahlschutzrohre

Körnung:0/45 mm
Ev2:= 100 MPa
DPr:mind. 100%
Menge: 1125,000 m3

**2.1.50 Rückbau der Überschüttung**
Rückbau der Überschüttung der Stahlschutzrohre und der Bettung
nach der Herstellung der Überbaus.
Menge: 1125,000 m3

**2.1.60 Rückbau der Überschüttung in Spundwandkästen**
Rückbau der Überschüttung in Spundwandkästen bis zur technisch
erforderlichen Einbautiefe der Bohprfähle und Kopfplatten.
Menge: 100,000 m3

#### Abschnitt 2.2 Kampfmittelfreiheit herstellen

**2.2.10 An- und Abfahrt Munitionsfachkraft**
An- und Abfahrt Munitionsfachkraft zur fachtechnischen
Begleitung tiefergehender Aufgrabearbeiten.
Menge: 2,000 St

**2.2.20 Überwachung maschineller Aufgrabung**
Überwachung maschineller Aufgrabearbeiten durch
Munitions- bzw. Ortungskraft. Rückmessen
kampfmittelrelevanter Anomalien. Visuelle Kontrolle.
Sondieren von Abreitssohlen mit Sonde.
Ohne An- und Abfahrt. Gestellung Bagger inkl. Bedienung
bauseits.
Menge: 10,000 h

**2.2.30 Verrechnungssatz für Baugerät**
Stundenlohnarbeiten durch Baugeräte auf Anordnung des
AG ausführen. Der Verrechnungssatz für das jeweilige
Gerät umfasst sämtliche Aufwendungen für den
Einsatz, insbesondere Gerätevorhalte- und
Betriebsstoffkosten sowie sämtliche Zuschläge
einschliesslich der Kosten für das Bedienungspersonal.
Der Verrechnungssatz gilt für das zum Zeitpunkt des
Abrufes einsatzbereit auf der Baustelle befindliche
Baugerät. Vergütet werden die tatsächlich geleisteten
Arbeitsstunden.
Baugerät: Bagger bis 0,4 m3.
Menge: 10,000 h

**2.2.40 Baubegleitende Aushubüberwachung**
Baubegleitende Aushubüberwachung durchführen.
Verdachtsfläche/Baufläche/Bombenabwurfgebiet wie vor
beschrieben bzw. nach Auswertung der Belastungskarte
eingegrenzte(n) Bereich(e), systematisch durch
baubegleitende Aushubüberwachung endgültig überprüfen,
einschließlich Messwertaufnahme/-verarbeitung, ggf.
Erstellung/Konkretisierung der Belastungskarte und
Anomalien-Interpretation.
Der angegebene EP gilt unabhängig von der Größe der
überprüften Fläche.
Abgerechnet wird nur die tatsächlich mit
baubegleitender Aushubüberwachung endgültig überprüfte
Fläche.
Menge: 10,000 h

**2.2.50 Bohrlochsondierung durchführen**
Bohrlochsondierung durchführen.
Im Bereich der Trägerbohlwand und der Widerlagergründung nach Auswertung der Belastungsklasse eingezeichnete(n) Bereich(e) systematisch durch Bohrlochsondierung endgültig überprüfen,
einschl.  Bohrung herstellen,
Messwertaufnahme/- verarbeitung, ggf. Erstellung,
Konkretisierung der Belastungskarte und
Anomalien-Interpredation.
Bohrloch nach Überprüfung wieder verfüllen (soweit
erforderlich). Bohrlochtiefe bis 15 m.
Einschließlich Ein- und Abrüsten der Einsatzstelle mit
An- und Abfahrten aller für die Bohrlochherstellung
und Bohrlochsondierung notwendiger Geräte
entsprechend dem Baufortschritt.
Menge: 172,000 m

**2.2.60 Einsatz Bergungstrupp**
Bergungstrupp anfahren, einsetzen und abfahren.
Verdachtsstellen manuell und maschinell öffnen,
Verdachtskörper freilegen mit Baugrubenverbau und
Wasserhaltung bergen und auf Kampfmittelfreiheit
überprüfen.
Baugrubenverbau liefern, einbauen, unterhalten und
wieder ausbauen. Wasserhaltung herstellen, vorhalten
und zurückbauen, erforderliche Materialien liefern und
einbauen.
Einsatz von Sonde, Bagger bis 5t, Einsatz Kfz und
Kleingeräte ist in die Position einzurechnen und wird
nicht gesondert vergütet.
Menge: 10,000 h

**2.2.70 Dokumentation, Freigabebescheinigung, Unterlagen**
*** Pauschalposition
Dokumentation, Leistungsnachweis und Abschlußbericht
erstellen, Freigabebescheinigung (ggf. auch für mehrere
Teil-Freigaben) ausfertigen.
Sämtliche Unterlagen an AG in 2-facher Ausfertigung
liefern.
Menge: 1,000 Psch

#### Abschnitt 2.3 Erdarbeiten / Rückbauarbeiten

**2.3.10 Rückbau Brückengeländer auf Überbau**
Das Brückengeländer auf dem Überbau demontieren,
containergerecht zerkleinern, transportieren und fachgemäß
entsorgen.
Menge: 44,000 m

**2.3.20 Rückbau Stahlrohre am Überbau**
Vorh. Stahlschutzrohre am Überbau, abbrechen und von der Baustelle entfernen.
Stahlrohre: DN 100
Menge: 30,000 m

**2.3.30 Rückbau Mauerwerk**
Vorhandenes Mauerwerk auf bit. Abdichtung aufbrechen,
lösen, laden, zum Boden transportieren und in die vom
AN bereitgestellten Container laden.
Erschwerte Bedingungen beim Rückbau im Bereich der
Kammermauer sind einzuplanen.
Rückbauverfahren:

.......................................................
.
Menge: 10,000 m3

**2.3.40 Abriss bituminöser Adichtung 1-lagig**
Vorhandene aufgeklebte Bauwerksabdichtung, bestehend
aus Schweißbahn-Dichtung (2-lagig) nach TGL 20 003,
aufbrechen, lösen, laden, zum Boden transportieren und
in die vom AN bereitgestellten Container laden.
Mit erschwerten Bedingungen bei Rückbau ist zu rechnen.

ASN: 17 0 02 - Bitumengemische

Rückbauverfahren:

.......................................................
.
Menge: 60,000 m2

**2.3.50 Abbruch Überbauträger, Brückenträger Stahlbeton**
Abbruch der Brückenträger aus Stahlbetonfertigteilen mit Ortbetonverguss
und Ortbetonüberschüttung..
Den anfallenden Stahlbeton Containergerecht
zerkleinern, transportieren und in die vom AN
bereitgestellten Transportmittel laden. Fugenfüllstoffe
und andere Kunststoffe sind auszulesen und in die vom AN
bereitgestellten Behälter zu laden.
Umschlagprozesse werden nicht gesondert vergütet.

Fertigteilträger BTC h=35 cm
Randträger
Betonfüllung B25 / B35

ASN: 17 01 01 Beton

RC-2 nach EBV
Menge: 90,000 m3

**2.3.60 Rückbau Widerlager**
Abbruch der Brückenwiderlager aus Stahlbeton.
Den anfallenden Stahlbeton Containergerecht
zerkleinern, transportieren und in die vom AN
bereitgestellten Transportmittel laden. Fugenfüllstoffe
und andere Kunststoffe sind auszulesen und in die vom
AN bereitgestellten Behälter zu laden.
Umschlagprozesse werden nicht gesondert vergütet.
Bezeichnung: B 300

ASN: 17 01 01 Beton

RC-2 nach EBV
Menge: 40,000 m3

**2.3.70 Rückbau KG-Rohre**
KG-Rohre ausbauen und von der Baustelle entsorgen. Inkl. der erforderlichen
Erdarbeiten.
DN 150 - 250
Menge: 10,000 m

**2.3.80 Unterflurabbruch**
Vorh. Fundamente im Gewässer im Zuge der Spundwandarbeiten
abbrechen, zerkleinern und in die vorh. Transportmittel laden.
Die entstehende Baugrube mit Boden lagenweise verdichtet
verfüllen.
Rückbautiefe bis 5m unter Gewässersohle.
Beton B500
Entsorgung wird separat vergütet.
Menge: 40,000 m3

**2.3.90 Erdarbeiten zum Freilegen des Widerlagers**
Boden am Widerlager lösen, laden und im Baustellenbereich auf den
Lagerplatz des AN transportieren und abkippen.
Ausbaubereich bis UK Widerlager ca. 4 m tief
Einf. Transportentfernung: 2,0 km

Abrechnung erfolgt nach Volumenaufmaß.
Menge: 280,000 m3

**2.3.100 Erdarbeiten zur Verfüllung der Baugrube**
Boden am Lager laden, transportieren, abkippen
und lagenweise verdichtet zur Verfüllung der Baugruben
einbauen und das Planum herstellen.
Herstellen des Planums im vorgegebenen Winkel.
Lagendicke max. 0,5m
EV 2 ≥ 45 MPa
Einf. Transportentfernung: 2,0km

Abrechnung erfolgt nach Volumenaufmaß.
Menge: 280,000 m3

**2.3.110 Bodenaushub im Spundwandkasten**
Überschüssigen Boden und Mineralgemisch im Spundwandkasten
lösen, laden und von der Baustelle entfernen.
Boden bis Z2

Abrechnung erfolgt nach Abtragsprofielen.
Menge: 80,000 m3

#### Abschnitt 2.4 Materialentsorgung

**2.4.10 ASN 17 01 01 - Entsorgung Beton RC3**
Im Container lagernder Stahlbeton
zum Entsorgungsbetrieb transportieren und fachgemäß entsorgen.

RC_3 nach EBV (erhöhte el. Leitfähigkeit)
ASN: 17 01 01 - Beton

Die Abrechnung erfolgt nach Übernahmeschein!
Menge: 475,000 t

**2.4.20 ASN 17 09 04 - Baumischabfall entsorgen**
Im Container lagernder Baumischabfall zum
Entsorgungsbetrieb transportieren und fachgemäß
entsorgen.
ASN: ASN: 17 09 04 - Baumischabfälle
Die Abrechnung erfolgt nach Übernahmeschein!
Menge: 25,000 t

**2.4.30 ASN 17 02 03 - Entsorgung Kunststoff**
Elastische Zwischenlagen, Gummimatten und sonstige
gleichartige Stoffe zum Entsorgungsfachbetrieb
transportieren und entsorgen.
ASN:  17 02 03
Bezeichnung:  Kunststoff
Die Abrechnung erfolgt nach Übernahmeschein!
Menge: 2,000 t

**2.4.40 ASN 17 01 07 - Entsorgung Beton/Ziegeln/Fliesen/Keramik**
Entsorgung Beton/Fliesen/Ziegel/Keramik
ASN: 17 01 07 - Gemische aus Beton, Ziegeln, Fliesen
und Keramik mit Ausnahme derjenigen, die
unter
17 01 06 fallen
Die Abrechnung erfolgt nach Übernahmeschein!
Menge: 30,000 t

**2.4.50 ASN 17 03 02 - Asphalt entsorgen**
Im Container lagerndes Fräsgut zum
Entsorgungsfachbetrieb transportieren und fachgemäß zum
Nachweis entsorgen.

Nachweis und Abrechnung mittels Wiegeschein.
Entsorgungsanlage:
..........................................

ASN17 03 02 Bezeichnung: Bitumengemische mit Ausnahme derjenigen,
die unter 17 03 01 fallen

Verwertungsklasse A nach SoB-StB 04
Menge: 15,000 t

**2.4.60 ASN 17 03 02 - Abdichtung entsorgen**
Im Container lagernde Bitumengemische zum
Entsorgungsfachbetrieb transportieren und fachgemäß zum
Nachweis entsorgen.

Nachweis und Abrechnung mittels Wiegeschein.
Entsorgungsanlage:
..........................................

ASN17 03 02 Bezeichnung: Bitumengemische mit Ausnahme derjenigen,
die unter 17 03 01 fallen
Menge: 5,000 t

#### Abschnitt 2.5 Metallbauarbeiten

**2.5.10 Medienrohr an BW / Gusseisen**
Medienrohr aus Gusseisen beschichtet liefern und am
Brückenbauwerk unterhalb des Kragarmes befestigen.
Medienrohr DN 100 Guss
Abhängung aller ca. 2m mit geeigneten Abhängern
Menge: 25,000 m

**2.5.20 Halfenschiene liefern/montieren**
Halfenschiene in Stücken liefern
und vor der Betonage auf der Schalung
am Kragarm befestigen.
5 x 0,40m
Schien geeignet für die Abhängung des
Medienrohres.
Menge: 5,000 m

#### Abschnitt 2.6 Herstellung Gerinne / Gewässerprofil

**2.6.10 Gerinne herstellen**
Das Gerinneplanum im Bereich des Brückenrückbaus lagenweise
verdichtet mit vorgegebener Neigung herstellen.
Die Arbeiten erfolgen mit einem Gerät mit ausreichender Auslegerlänge
als Nassbaggerarbeit im Gewässer.

Abrechnung nach Flächenaufmaß.
Menge: 400,000 m2

**2.6.20 Geotextil liefern und einbauen 510g/m²**
*** Bedarfsposition mit GB
Wasserbauvliesstoff, Secutex® H 501, der Firma Naue GmbH & Co. KG oder gleichwertig als Filtervliesstoff gemäß TLG (Ausgabe 2018) der Bundesanstalt für Wasserbau (BAW), Karlsruhe liefern und fachgerecht gemäß der Herstellerverlegeanleitung einbauen. Die Bahnen sind an den Stößen zu überlappen oder zu vernähen und gegen Windsog bzw. Strömungsangriffe durch geeignete Maßnahmen zu sichern. Überlappungsverluste sind einzukalkulieren.

Secutex® H 501 ist ein einschichtiger, mechanisch verfestigter Filtervliesstoff.

Abrechnung nach Flächenaufmaß, Überlappungen werden übermessen.
Ang. Fabrikat:

....................................................................
Menge: 400,000 m2

**2.6.30 Steinschüttung Grobschotter 56/120 liefern und einbauen**
*** Bedarfsposition mit GB
Steinschüttung, Steinwurf, Steinberollung, DIN 19657, für die Befestigung von Böschungen und Gerinnen liefern und fachgemäß auf Magerbeton einbauen.
 Trockenrohdichte über 1,6 t/m³ nach TLW 2003
 Kantenlängen 56 bis 120mm auf Planum,
 Einbaudicke 0,20 m
 liefern und profilgerecht Einbauen

 Bereich:  Böschungen / Einlaufbereiche
 Neigung:  40°
 Böschungslänge:  bis 4m

 Abrechnung erfolgt nach Tonnen eingebauten Grobschotter.
 Wiegeschein!
Menge: 50,000 t

### Bereich 3 Verbauarbeiten

#### Abschnitt 3.1 Verbauarbeiten

**3.1.10 Geräteeinsatz für Spundwandverbau**
*** Pauschalposition
Liefern, Vorhalten, Betreiben und Entfernen der für die Herstellung des
Verbaus erforderlichen Geräte.
Betriebsstoffe für den Betrieb sind einzuplanen.
Menge: 1,000 psch

**3.1.20 Stahlspundbohle liefern, einbringen Doppelbohle Wx >=2400cm3/m B T 8m**
Stahlspundbohle liefern und einbauen, aus Stahl S240GP DIN EN 10248, einbringen, als Doppelbohle, U-Profil, Widerstandsmoment Wx >=2400cm3/m Wand, Schlossdichtung mit Lippendichtung, Breite der Einzelbohle bis 60 cm, Länge bis 8 m, als Verbauwand, Gesamteinbringtiefe bis 8 m, Ansatzpunkt  -2,00m u. OK Granebohle / 2m unter OK Gelände,
Homogenbereich 1, bestehend aus Boden, mit einer Bodengruppe, Bodengruppe 1 GU DIN 18196 (Kies-Schluff-Gemisch), bzw. Auffüllbereiche, es ist mit Rammhindernissen zur
rechnen es sind Austauschbohrungen einzukalkulieren Lieferung Austauschboden und
Entsorgung Bohrgut LAGA >Z2
Menge: 720,000 m2
Leistungsbereiche: 006
DIN 276-1 2008-12: 312
DIN 276 2018-12: 312

**3.1.30 Stahlspundbohle ziehen, l=8m**
Stahlspundbohle liefern, einbringen Doppelbohle Wx >=2400cm3/m B T 8m
nach Abschluss der Fundamentarbeiten ziehen und von der Baustelle entfernen.
Menge: 720,000 m2

**3.1.40 Aussteifung Verbau Gurte Stahl ungebraucht einbauen, entfernen**
Aussteifung des Verbaus als Gurte, aus Stahl, S235J0 (Profil St 37-3), DIN EN 10027-1, Stoffe ungebraucht, einschl. Verbindungselemente wie Kopfplatten, Knotenbleche, Verschraubungen, Kleinteile, einbauen und nach den Arbeiten entfernen.
1 x HEB 300 S240
Menge: 84,000 m
Leistungsbereiche: 006
DIN 276-1 2008-12: 312
DIN 276 2018-12: 312

#### Abschnitt 3.2 Bohrpfahlarbeiten

**3.2.10 Ausführungskonzept, Bohrpfahlgründung**
*** Pauschalposition
Vor Beginn der Bohrpfahlarbeiten ist 14 Tage vorher ein
Ausführungskonzept mit Angaben zur gewählten Technologie,
Ausführungsablauf, Geräteeinsatz dem AG vorzulegen. Bei
Bedarf Einarbeitung von Hinweisen des AGs zur Ausführung
und ggf. Fortschreibung des Konzeptes. Nach Freigabe durch
den AG können die Arbeiten begonnen werden.
Menge: 1,000 psch

**3.2.20 Bohrwasseraufbereitung / Bevorratung Wasserauflast**
*** Pauschalposition
Liefern, Vorhalten,  Betreiben und das Abbauen von Filter-/ Wasserbevorratungscontainern
für die Gründungsarbeiten. Reinigungsgut und Schlamm sind vom AN fachgemäß zu
entsorgen.
Menge: 1,000 psch

**3.2.30 Bohrgerät f. Pfahlbohrung, liefern, einrichten, betreiben, entfernen**
*** Pauschalposition
Bohrgerät f. Pfahlbohrung liefern, einrichten, betreiben, und nach
Abschluss der Arbeiten entfernen.
Einrichten bzw. Anbringen eines Bohrgerätes für die
Pfahlbohrung / Spezialgründung.
Die Leistung umfasst u.a.:
- Gerät für die Pfahlbohrung vorbereiten und ausrüsten
- Gerät verfahren
- Bohrschablone für Einzelbohrpfahl aus Stahlbeton
herstellen/versetzen/ umsetzen/einrichten.
- Geräteeinsatz unter Beachtung der vorh.
Baugrundverhältnisse gemäß
Baugrundgutachten sowie dem Bohren unter Wasserauflast.
- Betreiben des Gerätes inkl. der erforderlichen Betriebsmittel
- Erforderliche Reparaturen am Gerät
- Entfernen des Gerätes nach den Arbeiten
- Als Wasser kann Tagebauwasser an einer Entnahmestelle zugewiesen werden.
Die benötigte Wassermenge ist zu benennen. Trinkwasser kann nicht zur Verfügung
gestellt werden.

Die Arbeiten sind ohne Unterbrechung im Zeitraum 7:00 - 18:00 Uhr durchzuführen.
Menge: 1,000 psch

**3.2.40 Bohrdokumentation Bohrpfähle**
*** Pauschalposition
Bohrdokumentation Bohrpfähle erstellen.
Erstellen der Bohrdokumentationen für die Bohrpfähle
im pdf-Format.
Die Unterlagen müssen enthalten:
- Inhaltsverzeichnis aller Einzelpläne (Seiten) mit
Datum und
Angabe des Bearbeiters
- Pläne mit gemeinsamen Nummerierungssystem unter
Einbeziehung von Einzelbohrungen nach DIN 4023
- Dokumentation der abgeteuften Bohrungen jeweils DIN
A3/A4
aus:
* Bohrprofil mit: Durchmesser, Teufen, Winkel,
Schichten Störungen, Höhenlagen, Hohlräume etc.
* Bohrlochausbau mit: Rohrdurchmesser, Rohrart,
Rohrwerkstoff, Teufen, Längen, Materialien von
Sperren, Filter etc.
* Bohrlochkopf mit: Bezugslängen, Bezugshöhen für
Systemanbindungen
* Auflistung sonstiger Beobachtungen und
Vorkommnisse die das Bohrgeschehen betreffen
- Stücklisten mit Mengen, Hersteller, Typenbezeichnung
und Artikelnummern
- Alle Angaben der Bohrungen in "m" und "m ü.HN"
bezogen auf ein örtliches Höhensystem. Nivellement
erforderlich Genauigkeit ± 1 mm.
Die Unterlagen sind dem Auftraggeber zur Prüfung
vorzulegen.
Menge: 1,000 psch

**3.2.50 Abstecken der Ansatzpunkte**
Ansatzpunkte Bohrpfähle vermessen, abstecken.
Vermessen und Abstecken der Ansatzpunkte der einzelnen
Bohrpfähle.

HINWEIS:
Stillstandszeiten, die sich aus der
Baustellenorganisation ergeben, werden nicht gesondert
vergütet.
Menge: 20,000 Stck

**3.2.60 Ortbetonbohrpfahl herstellen, Pfahl-D 750mm, Länge 8m**
Ortbetonbohrpfahl inkl. der Bohrung entsprechend statischen und
konstruktiven Erfordernissen nach Unterlagen des AG
herstellen. Beton liefern und einbauen.
Bewehrung wird gesondert vergütet. Flachstahl
für Abstandskreuz und Distanzringe werden als
Betonstahl abgerechnet.

Herrichten des Pfahlkopfes bzw.
Herstellen eines Köchers werden gesondert vergütet.

Abrechnung nach Länge von der Pfahlsohle bis OK Pfahl.

Bauteils.
Homogenbereiche nach Unterlagen des AG.
Bauteil = Gesamtes Bauwerk.
Pfahldurchmesser = 75 cm.
Pfahllänge über 8,00 m.
Neigung vertikal bis n = 10.

Baustoff  Beton : C 35/45
Expositionsklasse : XC 4, XD 2,  XF 2, XA 2, WA

Pfahl durch verrohrtes Bohren herstellen.
Bohrgut nach Wahl des AN zum Nachweis entsorgen.
Menge: 8,000 Stck

**3.2.70 Ortbetonbohrpfahl herstellen, Pfahl-D 750mm, Länge 9m**
Ortbetonbohrpfahl inkl. der Bohrung entsprechend statischen und
konstruktiven Erfordernissen nach Unterlagen des AG
herstellen. Beton liefern und einbauen.
Bewehrung wird gesondert vergütet. Flachstahl
für Abstandskreuz und Distanzringe werden als
Betonstahl abgerechnet.

Herrichten des Pfahlkopfes bzw.
Herstellen eines Köchers werden gesondert vergütet.

Abrechnung nach Länge von der Pfahlsohle bis OK Pfahl.

Bauteils.
Homogenbereiche nach Unterlagen des AG.
Bauteil = Gesamtes Bauwerk.
Pfahldurchmesser = 75 cm.
Pfahllänge über 9,00 m.
Neigung vertikal bis n = 10.

Baustoff  Beton : C 35/45
Expositionsklasse : XC 4, XD 2,  XF 2, XA 2, WA

Pfahl durch verrohrtes Bohren herstellen.
Bohrgut nach Wahl des AN zum Nachweis entsorgen.
Menge: 12,000 Stck

**3.2.80 Betonstahl für Bohrpfähle**
Betonstahl, Flacheisen und Aufstandskreuze
entsprechend statischen und konstruktiven
Erfordernissen einbauen. Bauteil 'Bohrpfähle,
Einzurechnen sind u.a.:
- Wändelung der Bewehrung
- Hebezeug
- Bügelelemente verschweißt
- Bewehrungskörbe mit einer Länge bis zu 5m,
- Berücksichtigung des Verschweißens auf der
Baustelle ist einzukalkulieren,
Die Bewehrung wird nach den Stahllisten
abgerechnet.
Aufwendungen für Kürzung oder Verlängerung der
Bohrpfahlbewehrung sind einzukalkulieren.
'Stahlsorte 'B500B'
Menge: 12,000 t

**3.2.90 Bohrpfahlköpfe nacharbeiten/herstellen**
Die Oberkanten der Bohrpfähle für die Auflagerung der
Kopfplatte nach Vorgabe des Lieferanten herstellen.
Inkl. Lieferung der erforderlichen Materialen und Stoffe.
Betonqualität C 35/45
Menge: 20,000 Stck

### Bereich 4 Brückenneubau

#### Abschnitt 4.1 Schalung

**4.1.10 Schalung einhäuptig Bodenplatte**
Schalung einhäuptig für Bodenplatten liefern, vorhalten und entfernen.
Beachte die Komplexheit der einzelnen Bauabschnitte und damit verbundenen
Aufwendungen.
Die Position enthält die erforderlichen Aufwendungen zum Herstellen
von Hilfsgerüsten.
Bereich: Fundamente und Stahlbetonbauteile
Abrechnung erfolgt nach Flächenaufmaß nach Fundamentabmessungen
betonberührter Fläche.
Menge: 62,000 m2

**4.1.20 Schalung, Brettschalung, Widerlagerwände Bauwerk**
Schalung Brettschalung für Wände des Bauwerkes liefern, vorhalten und nach den Arbeiten von
der Baustelle entfernen.
Die Position enthält die erforderlichen Aufwendungen zum Herstellen
von Hilfsgerüsten.
mit sägerauer Brettschalung mit längs versetzten Stößen
Bereich: Brückenwiderlagerwände
Abrechnung erfolgt nach Flächenaufmaß nach Fundamentabmessungen
betonberührter Fläche.
Menge: 100,000 m2

**4.1.30 Schalung, Brettschalung, Pfeiler Bauwerk**
Schalung glatt für Pfeiler des Bauwerkes liefern, vorhalten und nach den Arbeiten von
der Baustelle entfernen.
mit sägerauer Brettschalung mit längs versetzten Stößen
Die Position enthält die erforderlichen Aufwendungen zum Herstellen
von Hilfsgerüsten.
Bereich: Pfeiler im Gewässer

Abrechnung erfolgt nach Flächenaufmaß nach Fundamentabmessungen
betonberührter Fläche.
Menge: 56,000 m2

**4.1.40 Schalung, Brettschalung, Flügelwände Bauwerk**
Schalung glatt für Wände des Bauwerkes liefern, vorhalten und nach den Arbeiten von
der Baustelle entfernen.
mit sägerauer Brettschalung mit längs versetzten Stößen
Die Position enthält die erforderlichen Aufwendungen zum Herstellen
von Hilfsgerüsten.
Bereich: Brückenwiderlagerwände
Abrechnung erfolgt nach Flächenaufmaß nach Fundamentabmessungen
betonberührter Fläche.
Menge: 76,000 m2

**4.1.50 Werkplanung Traggerüst Überbau**
*** Pauschalposition
Erstellung der Werkplanung und der statischen Berechnungen
für die Errichtung des Traggerüstes für den Überbau.
Menge: 1,000 psch

**4.1.60 Traggerüst für die Überbauherstellung**
*** Pauschalposition
Lieferung, Aufbau, Vorhaltung und Demontage des
Traggerüstes für den Überbau des Brückenbauwerkes.
Inkl. der erforderlichen Nebenarbeiten.
Bauwerkslänge: ca. 22 m
Menge: 1,000 psch

**4.1.70 Schalung, Brettschalung, Überbau**
Schalung glatt für den Überbau des Bauwerkes liefern, vorhalten und nach den Arbeiten von
der Baustelle entfernen.
mit sägerauer Brettschalung mit längs versetzten Stößen
Die Position enthält die erforderlichen Aufwendungen zum Herstellen
von Hilfs- und Traggerüsten.
Bereich: Überbau
Abrechnung erfolgt nach Flächenaufmaß nach Fundamentabmessungen
betonberührter Fläche.
Menge: 148,000 m2

**4.1.80 Schalung, Brettschalung, Kragarme**
Schalung glatt für Kragarme des Bauwerkes liefern, vorhalten und nach den Arbeiten von
der Baustelle entfernen.
mit sägerauer Brettschalung mit längs versetzten Stößen
Die Position enthält die erforderlichen Aufwendungen zum Herstellen
von Hilfsgerüsten.
Bereich: Kragarme Widerlager und Überbau
Abrechnung erfolgt nach Flächenaufmaß nach Fundamentabmessungen
betonberührter Fläche.
Menge: 54,000 m2

**4.1.90 Schalung, Brettschalung, Kappen**
Schalung glatt für Kappen des Bauwerkes liefern, vorhalten und nach den Arbeiten von
der Baustelle entfernen.
mit sägerauer Brettschalung mit längs versetzten Stößen
Die Position enthält die erforderlichen Aufwendungen zum Herstellen
von Hilfsgerüsten.
Bereich: Kappen Widerlager und Überbau
Abrechnung erfolgt nach Flächenaufmaß betonberührter Fläche.
Menge: 60,000 m2

**4.1.100 Kantholz, verschiedene Abmessungen**
Materialien, welche nicht in den Positionen erfasst sind und gegen Nachweis zur
Anwendung kommen:
Kantholz, verschiedene Abmessungen.
Menge: 4,000 m3

**4.1.110 Schaltafeln, d=24 mm**
Materialien, welche nicht in den Positionen erfasst sind und gegen Nachweis zur
Anwendung kommen:
Schaltafel, d=24 mm
Menge: 20,000 m2

#### Abschnitt 4.2 Beton- und Stahlbetonarbeiten

*Hinweis: Hinweistext Betonarbeiten*
Die Nachbehandlungsarbeiten für den Betoneinbau sind
in Eigenverantwortung des AN durchzuführen und werden nicht
gesondert vergütet.
Die Verschmutzung des Gewässers ist zu vermeiden.

**4.2.10 Sauberkeitsschicht C 20/25, d=10cm**
Sauberkeitsschicht aus unbewehrtem Beton
unter Gründungsbauteilen aller Art liefern und einbauen.
Inkl. erforderliche Schalung
Beton : C 20/25
Oberfläche: abgezogen
Bereich: Fundamente Bandanlagen
Dicke : 10 cm
Abrechnung erfolgt nach Flächenaufmaß.
Menge: 155,000 m2

**4.2.20 Beton für Bodenplatten, C 35/45,o.Schal.**
Beton für die Herstellung der Bodenplatten liefern und
fachgemäß einbauen. Alle sichtbaren Kanten werden mit
Dreikantleisten 20 mm gebrochen.
Die Herstellung der Fundamente, Wände erfolgt in mehreren Teilabschnitten.

Schalung und Bewehrung werden in einer gesonderter Position beschrieben.
Beton : C 35/45
Expositionsklasse: XC 4, XD 2,  XF 2, XA 2, WA
Abmessungen:
Siehe Übersichtsplan

Oberflächengenauigkeit: nach DIN 18202
Ebenheit: Tabelle 3 Spalte 4 Zeile 3 DIN 18202
Oberfläche mit Reibebrett glatt abgerieben.
Nachbehandlung nach DIN 1045-3
Abrechnung erfolgt nach Aufmaß.
Menge: 62,000 m3

**4.2.30 Beton für Widerlagerwände, C 35/45,o.Schal.**
Beton für die Herstellung der Fundamente, Wände und Betonbauteile liefern und
fachgemäß einbauen. Alle sichtbaren Kanten werden mit
Dreikantleisten 20 mm gebrochen.
Die Herstellung der Fundamente, Wände erfolgt in mehreren Teilabschnitten.

Schalung und Bewehrung werden in einer gesonderter Position beschrieben.
Beton : C 35/45
Expositionsklasse: XC 4, XD 2,  XF 2, XA 2, WA
Abmessungen:
Siehe Übersichtsplan

Oberflächengenauigkeit: nach DIN 18202
Ebenheit: Tabelle 3 Spalte 4 Zeile 3 DIN 18202
Oberfläche mit Reibebrett glatt abgerieben.
Nachbehandlung nach DIN 1045-3
Abrechnung erfolgt nach Aufmaß.
Menge: 59,000 m3

**4.2.40 Beton für den Überbau, C 35/45,o.Schal.**
Beton für die Herstellung der Fundamente, Wände und Betonbauteile liefern und
fachgemäß einbauen. Alle sichtbaren Kanten werden mit
Dreikantleisten 20 mm gebrochen.
Die Herstellung der Fundamente, Wände erfolgt in mehreren Teilabschnitten.

Schalung und Bewehrung werden in einer gesonderter Position beschrieben.
Beton : C 35/45
Expositionsklasse: XC 4, XD 2,  XF 2, XA 2, WA
Abmessungen:
Siehe Übersichtsplan

Oberflächengenauigkeit: nach DIN 18202
Ebenheit: Tabelle 3 Spalte 4 Zeile 3 DIN 18202
Oberfläche mit Reibebrett glatt abgerieben.
Nachbehandlung nach DIN 1045-3
Abrechnung erfolgt nach Aufmaß.
Menge: 82,000 m3

**4.2.50 Beton für Kappen, C 25/30 LP,o.Schal.**
Beton für die Herstellung der Kappen liefern und
fachgemäß einbauen. Alle sichtbaren Kanten werden mit
Dreikantleisten 20 mm gebrochen.
Die Herstellung der Fundamente, Wände erfolgt in mehreren Teilabschnitten.

Schalung und Bewehrung werden in einer gesonderter Position beschrieben.
Beton : C 25/30
Expositionsklasse : XC 4, XF 4, XD 3, WA
Abmessungen:
Siehe Übersichtsplan

Oberflächengenauigkeit: nach DIN 18202
Ebenheit: Tabelle 3 Spalte 4 Zeile 3 DIN 18202
Oberfläche mit Besenstrich
Nachbehandlung nach DIN 1045-3
Abrechnung erfolgt nach Aufmaß.
Menge: 17,000 m3

**4.2.60 Betonstahl DIN 488 - B500A - 8-25 mm**
Betonstahl B500A nach DIN 488, Durchmesser
8 bis 25 mm, für Bauteile aus Ortbeton liefern
und gemäß den Planungsunterlagen einbauen.
Abrechnung erfolgt nach Stahlliste.
Menge: 66,000 t

**4.2.70 Betonstahlmatten B500A**
Betonstahlmatten M (500/550) nach DIN 488 als
Lager- und Listenmatten für Bauteile aus
Ortbeton liefern und gemäß den
Planungsunterlagen einbauen.
Menge: 4,000 t

**4.2.80 Jahreszahl herstellen**
Herstellen der Jahreszahl nach
Richtzeichnung Jahr bast.
Menge: 1,000 Stck

#### Abschnitt 4.3 Fugen

**4.3.10 Fugenband Elastomer AM250 Profil-H 25mm Raumfuge Widerlager/Überbau**
STLB-Bau 2026-04 013
Fugenband, aus Elastomer DIN 7865, Dehnfugenband, außenliegend, AM 250, Profilhöhe mind. 25 mm, für Raumfugen, in Widerlager/Überbau, Fuge der Beanspruchung zugewandt, abgerechnet wird nach tatsächlichen Verbrauch auf Nachweis.
Menge: 7,000 m
Leistungsbereiche: 013
DIN 276-1 2008-12: 379
DIN 276 2018-12: 382

**4.3.20 Eckstück Fugenband AM250 flach**
STLB-Bau 2026-04 013
Eckstück für Fugenband Dehnfugenband, außenliegend, AM 250, in Fugenbandebene, Beanspruchung durch drückendes Wasser von außen.
Menge: 4,000 St
Leistungsbereiche: 013
DIN 276-1 2008-12: 331
DIN 276 2018-12: 331

**4.3.30 Fugenband Elastomer FAE50 Profil-H 20mm Raumfuge Kappe**
STLB-Bau 2026-04 013
Fugenband, aus Elastomer DIN 7865, Fugenabschlussband, FAE 50, Profilhöhe mind. 20 mm, für Raumfugen, in Kappe, Fugen normal abgeschalt, Beanspruchung durch nichtdrückendes Wasser auf Deckenflächen und in Nassräumen, Fuge der Beanspruchung zugewandt, abgerechnet wird nach tatsächlichen Verbrauch auf Nachweis.
Menge: 8,000 m
Leistungsbereiche: 013
DIN 276-1 2008-12: 379
DIN 276 2018-12: 382

**4.3.40 Eckstück Fugenband Elastomer FAE50 flach**
STLB-Bau 2026-04 013
Eckstück für Fugenband aus Elastomer DIN 7865, Fugenabschlussband, FAE 50, in Fugenbandebene, mit dem Fugenband durch Vulkanisation verbinden, Beanspruchung durch drückendes Wasser von außen, Ausführung gemäß Zeichnung.
Menge: 8,000 St
Leistungsbereiche: 013
DIN 276-1 2008-12: 331
DIN 276 2018-12: 331

#### Abschnitt 4.4 Metallbauarbeiten

**4.4.10 Werkplanung für Geländer erstellen**
Erstellen der Werkplanung für die Errichtung folgender Anlagenteile:
- Geländer auf dem Brückenbauwerk
nach Gel 4, Gel 9, Gel 10
Menge: 1,000 psch

**4.4.20 Füllstabgeländer Seil DU 20 mm Verank.Fusspl. Verz./EP/PUR**
StLKNr. 03.21 121/313.11.93.10.31
Geschweißtes Stahlgeländer nach Unterlagen des AG einbauen.
Abgerechnet wird nach Länge des Handlaufs zwischen den
Achsen der Endpfosten bzw. Endstäbe.
Geländer für Brücke.
Material = Stahl
(31)A Höhe des Geländers '.1,15 m..'
Ausbildung als Füllstabgeländer.
nach Gel 4, Gel 9, Gel 10
Im Handlauf feuerverzinktes Drahtseil, Durchmesser 20
mm, einziehen und verankern.
Verankerung mit Fußplatte und Verbundankern.
Korrosionsschutz: Geländer feuerverzinken, zu beschichtende
Flächen sweep-strahlen. Zwischenbeschichtung auf
Epoxidharz-Grundlage nach Blatt 87, Sollschichtdicke 80
µm. Deckbeschichtung auf Polyurethan-Grundlage nach
Blatt 87, Sollschichtdicke 80 µm.

Beachte die Krümmung des Überbaus und herzustellende Bewegungsfugen.
Menge: 55,000 m

#### Abschnitt 4.5 Bauwerksabdichtung

**4.5.10 Vorbereitung der Betonoberfläche**
Die Brückenoberfläche durch Sandstrahlen geeignet vorbereiten (Anstrahlen, lose Bestandteile entfernen), so dass die Abdichtung aufgebracht werden kann.

Gewähltes Verfahren:

_____________________________________________

Der Untergrund muss nach dieser Maßnahme den allgemein anerkannten Regeln der Bautechnik entsprechen.
Er muss tragfähig, sauber sowie frei von Staub, Öl, losen Teilen und sonstigen trennend wirkenden Stoffen sein. Zementschlämme muss vollständig entfernt sein, so dass das Korngerüst des Untergrundes freiliegt.

Nach der Untergrundvorbereitung muss der Untergrund mindestens die Oberflächenzugfestigkeit aufweisen, die der weitere Systemaufbau erfordert.

Vorgeschlagenes Verfahren: Strahlen mit festem Strahlgut

Die Entsorgung des anfallenden Strahlsandes ist mit einzukalkulieren. Die gesetzlichen Vorschriften sind hierbei zu beachten.

Abrechnung erfolgt nach Aufmaß der bearbeiteter Fläche. Alle bearbeiteten Einzelflächen werden in der Gesamtsumme zusammen gefasst.
Menge: 130,000 m2

**4.5.20 Kratzspachtel mit EP-Mörtel**
Die vorbereiteten Betonersatz-/Betonflächen werden in zwei Arbeitsgängen mit einem hochhitzebeständigen, zweikomponentigen Epoxidharz grundiert und gespachtelt. Die Angaben im technischen Merkblatt sind zu beachten.

Grundierung
Produkt: MC-DUR LF 480
Verbrauch: ca. 300 - 500 g/m 2

Kratzspachtelung
Produkt: MC-DUR LF 480 / feuergetrockneter Quarzsand (Sieblinie siehe Allgemeines bauaufsichtliches Prüfzeugnis MC-DUR LF 480)
Mischungsverhältnis 1:3 1:4 (GT)
An vertikalen Flächen ist ein Stellmittel zu verwenden.
Verbrauch: ca. 450 g/m 2 Harz
Verbrauch: ca. 750 1.000 g/m 2 feuergetrockneter Quarzsand (Sieblinie siehe Allgemeines bauaufsichtliches Prüfzeugnis MC-DUR LF 480)

Abstreuung
Produkt: Quarzsand 0,2 - 0,6 mm
Verbrauch: ca. 500 - 800 g/m 2

Bereich: horizontale und vertikale Flächen

Das Produkt muss nach TL-BEL-EP geprüft, zugelassen und in der Liste der geprüften Stoffe aufgeführt sein.

Ang. Fabrikat:

............................................
Menge: 130,000 m2

**4.5.30 Abdichtung mit Schweißbahn, 2-lagig**
Aufschweißen zwei Lagen polymermodifizierten, unkaschierten Bitumendichtungsbahn mit Polyestervlieseinlage auf die gemäß Vorposition versiegelten Flächen ohne Voranstrich gemäß TL BEL-B2. Inklusive der Herstellung der Anschlüsse an Durchdringungen.

Bereich: horizontale und vertikale Flächen

Das Verlegeschema entspricht der ZTV-ING Teil 7 Abschnitt 2 (2-lagig).

Ang. Fabrikat:

............................................
Menge: 130,000 m2

**4.5.40 Verstärkungsstreifen einbauen Schrammbord*Schweißbn.kasch. Breite mind.30 cm**
StL-Nr. 241231511101
Verstärkungsstreifen nach Unterlagen des AG einbauen
und ggf. an Konstruktionen und Durchdringungskörper anschließen.
Einbau im Schrammbordbereich.
Stoff = edelstahlkaschierte Bitumen-Schweißbahn.
Breite mind. 30 cm.
Menge: 45,000 m

**4.5.50 Dränschicht liefern und montieren**
Dränschicht aus punktweise angeklebter geotextiler
Dränmatte mit beidseitigen Vliesgitter liefern und montieren.
Inkl. der erforderlichen Klemmleisten
Menge: 32,500 m2

#### Abschnitt 4.6 Fugen

**4.6.10 Fugenprofil liefern und einbauen Abs 4**
Liefern des Fugenprofils für den Abschluss des Überbaus zur Straße
gem. Abs 4 der Bast.
T-Profil 140 mit erforderlicher Rückverankerung (Ankerblech,
 Haken) im Abstand von 25cm liefern und einbauen. Die Neigung des
Überbaus ist bei der Herstellung des Stahlprofils zu beachten.
Korrosionsschutz: Feuerverzinkung
Einzellänge: 5,50m
Menge: 11,000 m

**4.6.20 Fugeneinlage einbauen*Hartschaum Dicke 2 cm.**
StL-Nr. 241232309102
Fugeneinlage nach Unterlagen des AG einbauen.
Bauteil '= Fuge zwischen Kopfbalken Pfeiler West und vorhandener Stützwand West.'
Einlage aus Hartschaumplatten.
Dicke = 2 cm.
Menge: 4,500 m2

**4.6.30 Fugenfüllung herstellen Flanke Beton Tiefe 25 - 30 mm**
StL-Nr. 24123235991930
Fugenfüllung nach Unterlagen des AG herstellen. Fugenflanken reinigen und mit geeignetem Voranstrich versehen.
Bauteil '= Fuge zwischen Kopfbalken Pfeiler West und vorhandener Stützwand West.'
Füllstoff '= Polysulfidkautschuk o. glw., luft- und
erdseitig.'
Fugenflanken = Beton.
Fugenspaltbreite '20 mm.'
Fülltiefe über 25 bis 30 mm.
Menge: 9,000 m

**4.6.40 Asphaltfuge herstellen**
Herstellen der Asphaltfuge am Übergang zum Brückenbauwerk
gem. Herstellervorgabe.
Breite: 50cm
mit Metallstreifen, Dichtungsbändern
erforderlichen Asphalt

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
Ang. Fabrikat:

..................................................................
Menge: 10,000 m

**4.6.50 Fugen in Schutz- und Deckschicht herst., Fugenmasse n. ZTV Fug1-StB**
Fugen in Schutz- und Deckschicht herstellen.
Randfuge vor Brückenkappen, Bordsteinen und Einbauten
(Brückenabläufen, Übergangskonstruktionen und dgl.)
entsprechend der ZTV-ING, Teil 6, Abschnitt 1 und den
RiZ "Dicht 3" sowie "Dicht 9" ausbilden,
in Schutz- und Deckschicht.
Die Fuge zwischen Randstreifen und Deckschicht wird gesondert vergütet.
Dicke der Schutz- und Deckschicht entspr. Zeichnung.
Fugenbreite 20 mm.
Fugenspalt mit Druckluft säubern, soweit erforderlich
trocknen.
Fugenwandungen mit Voranstrich versehen.
Fugenraum bis Oberkante verfüllen mit Fugenmasse nach
ZTV Fug 1-StB.
Fugen vor Schrammborden und Bordsteinen sind in der
Ebene der Schutzschicht voll zu vergießen. Vor dem
Vergießen der Fuge in der Deckschicht ist der Unterfüllstoff bzw. Trennstreifen mit einem Andruckrad in
die Fuge einzubringen.
Menge: 50,000 m

**4.6.60 Fugen herstellen und verfüllen Randfuge an vorgelegten Randstreifen**
Fugenspalt in Asphaltdecke herstellen.
Fugen als Randfugen zwischen vorgelegten Randstreifen
in der Deckschicht und der Asphaltdeckschicht.
Fugentiefe 4,0 cm.
Fugenbreite 20 mm.
Fugen säubern und verfüllen.
Fugen mit Druckluft säubern, soweit erforderlich,
trocknen.
Beton- oder Stahlwandung mit Voranstrich versehen.
Fugenraum bis Oberkante verfüllen mit heiß
verarbeitbarer Fugenvergußmasse nach TL Fug-StB 01.
Menge: 50,000 m

#### Abschnitt 4.7 Gerätekosten

**4.7.10 Bagger, <= 0,40 m3**
Für evtl. erforderliche Arbeiten, die nicht im
Leistungsverzeichnis erfasst sind und gegen Nachweis
zur Ausführung kommen, werden wie folgt berechnet:
Stundensatz für das Gerät, einschl. der Vorhaltekosten
(Abschreibung und Verzinsung), der Betriebskosten
(Betriebs- u. Wartungsstoffe, Reparaturkosten), der
Lohnkosten für das Bedienungspersonal.
- Bagger, < 0,40 m3
Menge: 40,000 h

**4.7.20 Bagger, > 0,40 bis 1,00 m3**
Leistung wie vor, jedoch
- Bagger, > 0,40 bis 1,00 m3
Menge: 40,000 h

**4.7.30 Frontlader, luftbereift, <= 45 kW**
Leistung wie vor, jedoch
- Frontlader, luftbereift < 45 kW
Menge: 40,000 h

**4.7.40 Tauchkörperpumpe, <= 2 kW**
Tauchpumpe liefern, vorhalten inkl. der erforderlichen Betriebsstoffe.
- Tauchkörperpumpe  bis 2kW
Menge: 200,000 h

**4.7.50 Tauchkörperpumpe, > 2 - 4 kW**
Tauchpumpe liefern, vorhalten inkl. der erforderlichen Betriebsstoffe.
- Tauchkörperpumpe > 2 bis 4 kW
Menge: 200,000 h

**4.7.60 Stromaggregat, tragbar, > 5 kVA**
Stromaggregat liefern, vorhalten inkl. der erforderlichen Betriebsstoffe.
- Stromaggregat  > 5 kVA
Menge: 200,000 h

**4.7.70 Stundenlohn, Meister**
Arbeiten, welche nicht in den Positionen erfasst sind
und gegen Nachweis zur Ausführung kommen:
Meister
Menge: 40,000 h

**4.7.80 Stundenlohn Vorarbeiter**
Arbeiten, welche nicht in den Positionen erfasst sind
und gegen Nachweis zur Ausführung kommen:
Vorarbeiter
Menge: 40,000 h

**4.7.90 Stundenlohn Facharbeiter**
Arbeiten, welche nicht in den Positionen erfasst sind
und gegen Nachweis zur Ausführung kommen:
Facharbeiter
Menge: 40,000 h

### Bereich 5 Straßenbau

#### Abschnitt 5.1 Rückbauarbeiten

**5.1.10 Rückbau Asphalttragschichten**
Asphalttragschichten Rückbauen und von der Baustelle entfernen.
Asphalttragschicht 10cm
Bereich Bauwerksübergang
Menge: 100,000 m2

#### Abschnitt 5.2 Unterbau

**5.2.10 Planum herstellen und verdichten**
Planum herstellen und verdichten
Planum gemäß ZTVE-STB herstellen, einschl. Verdichtung
Das Planum darf nicht mehr als +/- 2 cm von der Sollhöhe abweichen.
Das Planum bedarf der förmlichen Abnahme als vorbereitende Maßnahme für die endgültige Abnahme.
Menge: 110,000 m2

**5.2.20 Tragfähigkeitsprüfung mit statischem Plattendruckversuch**
Plattendruckversuch statisch für Eigenüberwachung auf Anweisung bzw. in Abstimmung mit der Bauleitung, auf Planum, Frostschutzschicht und Schottertragschicht

Plattendruckversuch nach DIN 18 134 für Kontrollprüfung
nach Angabe des AG durchführen, mit statischem
Plattendruckversuch von Fachpersonal bzw. einem
unabhängigen Baugrundlabor durchführen:
- statischer Plattendruckversuch auf OK Erdplanum
- statischer Plattendruckversuch auf OK
FSS/STS/Bodenaustauschmaterial
Für die gewählte Belastungsklasse 0,3 nach RStO 24 muss das Verformungsmodul EV2 die unten angegebenen Werte erreichen und die Materialauflagen der ZTVE-StB 17 erfüllen. Werden die gestellten Anforderungen durch mangelhafte Vorarbeiten des AN nicht erfüllt, ist der Versuch ohne besondere Vergütung zu wiederholen.
Das Protokoll der erfolgreich durchgeführten Kontrollprüfung ist der Bauleitung vorzulegen.
Verformungsmodule/Verdichtungsgrad
Erdplanum: Ev2 mindestens 45 MPa
FSS 0/45: Ev2 mind. 100 MPa
STS 0/32 befahrbare Flächen: Ev2 mind. 120 MPa

einschl. Bereitstellung sämtlicher Geräte, mit
Auswertung und Darstellung der Messergebnisse.
Menge: 2,000 Stck

**5.2.30 Frostschutzschicht d=30 cm herstellen**
Frostschutzschicht herstellen, d=30 cm
Frostschutzschicht aus Mineralstoffgemisch herstellen,
in Wegeflächen,
Brechsand-Splitt-Schottergemisch 0/45.
Einbaudicke: 30 cm

Einbauort: wassergebundene Wegedecken
(Wegeflächen gemäß RStO Tafel 6, Zeile 1)
Menge: 40,000 m3

**5.2.40 Schottertragschicht 0/32, d=15 cm, 120 MN/m2 herstellen**
Schottertragschicht 0/32, d=15 cm, 120 MN/m2
Belastungsklasse RStO 12 Bk1,0,
Verdichtungsgrad mind. DPr 1, Verformungsmodul EV2 auf
der Oberfläche mind. 120 MN/
m2, Mindestwasserdurchlässigkeit kf größer gleich 5,4 x
10E-5 m/s (Erstprüfung)
Menge: 20,000 m3

#### Abschnitt 5.3 Asphaltarbeiten

**5.3.10 Tragschicht m. bit. Bindemittel, Fahrbahn d= 10cm**
Asphalttragschicht nach TL Asphalt  StB 07, liefern und
in Straßen und Anschlüssen fachgemäß einbauen.

Belastungsklasse: 1.0
Mischgutart:  AC 22, TS
Bindemittel:  50/70
Schichtdicke:  10 cm im verdicht. Zustand
Einbaubreite:  6,0 m  10,0 m
Verdichtungsgrad: = 98,0 %

Bereich: Straße und Aufweitungen

Anschlussflächen, die mit dem Fertiger nicht
erreicht werden, sind von Hand einzubauen und
in den EP einzurechnen.

Abrechnung erfolgt nach Flächenaufmaß im verdichteten
Zustand.
Menge: 90,000 m2

**5.3.20 Bitumenemulsion aufsprühen**
Bitumenemulsion zur Herstellung des Schichtenverbundes
aufsprühen
In Verkehrsflächen der Belastungsklasse 1.8
Unterlage: Asphaltbefestigung
Bindemittel: C40BF1-S
Bindemittelmenge: 300 g/m2
vor Einbau Asphaltdeckschicht

Abrechnung erfolgt nach Flächenaufmaß.
Menge: 220,000 m2

**5.3.30 Asphaltbeton AC11 DS, 50/70,d=4cm,Fahrb.**
Asphaltdeckschicht nach TL Asphalt StB 07
als Deckschicht liefern und in Flächen und Anschlüssen
fachgemäß einbauen.
Belastungsklasse: 1.0
Mischgut: AC 11 DS
Bindemittel: 50/70
Bereich: Fahrbahn
Einbaudicke: 4 cm im verdichteten Zustand
Einbaubreite: gem. Planunterlage
Verdichtungsgrad: = 98,0 %
Bereich: Straße, Anschlüsse
Anschlussflächen, die mit dem Fertiger nicht
erreicht werden, sind von Hand einzubauen und
in den EP einzurechnen.

Abrechnung erfolgt nach Flächenaufmaß im verdichteten
Zustand.
Menge: 220,000 m2

**5.3.40 Abstreumaterial aufbringen**
Oberflächenschluss durch gleichmäßiges aufbringen und
einwalzen von Abstreumaterial auf die noch heiße
Asphaltoberfläche herstellen.
Nicht gebundenes und gelöstes Material der Verwendung
nach Wahl des AN zuführen. Fläche maschinell abstreuen.

-Abstreumaterial: Lieferkörnung 1/3 SZ-Wert der
zugehörigen
groben Gesteinskörnung höchstens 18. PSV-Wert der
zugehörigen groben Gesteinskörnung mindestens 50
-Abstreumenge: 1,0 kg/m2

Abrechnung erfolgt nach Flächenaufmaß.
Menge: 220,000 m2

**5.3.50 Unterlage reinigen**
Reinigen der Straßenoberfläche und anfallendes Kehrgut
der Verwertung nach Wahl des AN
zuführen.

Unterlage: Asphaltbefestigung
Menge: 220,000 m2

**5.3.60 Zulage für Einbau Tragschicht im Handeinbau**
Zulage für Einbau Tragschicht Asphalt im Handeinbau.

Mischgutart: AC 22, TS
Bindemittel: 50/70
Schichtdicke: 10 cm im verdichteten Zustand

Abrechnung erfolgt nach Flächenaufmaß im verdichteten
Zustand.
Menge: 10,000 m2

**5.3.70 Zulage für Einbau Decke im Handeinbau**
Zulage für Einbau Asphaltdeckschicht im Handeinbau.

Mischgutart: AC 11 DS
Bindemittel: 50/70
Schichtdicke: 4 cm im verdichteten Zustand

Abrechnung erfolgt nach Flächenaufmaß im verdichteten
Zustand.
Menge: 25,000 m2

**5.3.80 Anschluss a. Fuge m. Fugenm. herst .**
Anschluss als Fuge mit Fugenmasse herstellen.
Randfuge vor Borden, Übergängen, Abläufen u.ä.
In 'der Deckschicht ausführen, Fugenspalt mit zwangsgeführten Fugenschneider
oder herausnehmbarer Einlage herstellen.
Fugenspalt mit Druckluft säubern, soweit erforderlich ausbessern bzw. nachschneiden
und trocknen. Fugenwandung mit Voranstrich versehen.'
Fugenspalttiefe = 40 mm.
Fugenspaltbreite = 10 mm.
Fugenraum verfüllen in 1 Lage mit Unterfüllstoff.
Mit heiß verarbeitbarer Fugenmasse Typ N 2, einschließlich
zugehörigem und zuvor aufgetragenem Voranstrichmittel.
Menge: 9,000 m

**5.3.90 Trennen Asphaltdeckschicht t = 4 cm**
Bituminöse Deckschichten mittels Fugenschneidgerät für
Anschlüsse trennen.

Schnitttiefe: 4 cm
Menge: 9,000 m

**5.3.100 Gussasphaltschutzschicht Bk3,2 MA11S D 4cm Bindem. 20/30 B 2,5-3m**
Asphaltdeckschicht aus Gussasphalt ZTV Asphalt-StB, Belastungsklasse RStO 12/24 Bk3,2, in dörflichen Hauptstraßen, Mischgutart MA 11 S, natürliche Gesteinskörnung TL Gestein, Schichtdicke 4 cm, Bindemittel Straßenbaubitumen 20/30 TL Bitumen-StB und DIN EN 12591, Einbaubreite über 2,5 bis 3 m, nach Verfahren A ZTV Asphalt-StB auf die noch heiße Oberfläche 12 bis 15 kg/m2 grobe Gesteinskörnung der Lieferkörnung 2/5 heiß einstreuen und einwalzen, Abstreumittel leicht mit Bindemittel umhüllt, nicht gebundene Stoffe abfegen, aufnehmen und entsorgen, Entsorgung wird gesondert vergütet, Ausführung gemäß Zeichnung.
Menge: 122,000 m2
Leistungsbereiche: 080
DIN 276-1 2008-12: 522
DIN 276 2018-12: 532

#### Abschnitt 5.4 Pflasterarbeiten

**5.4.10 Schottertragschicht 0/45, Gehwege d=20 cm STS**
Schottertragschicht aus zertifiziertem Baustoffgemisch für
Tragschichten liefern, lagenweise verdichtet einbauen und
das Planum herstellen.
Schottertragschicht aus zertifiziertem Baustoffgemisch
höhen- und profilgerecht, lagenweise verdichtet, herstellen.
In Verkehrsflächen der Belastungsklasse 32, RstO 12
Erschwernisse durch Einbauten, Schächte
und Straßenabläufe werden nicht gesondert vergütet.
Baustoffgemisch: 0/45, TL SoB-StB 04/07
gebrochene Mineralstoffe gestellen, liefern.
Feinanteil Kategorie UF3, im eingebauten Zustand
höchstens 5 M.v.H. Feinanteile.
Verformungsmodul Ev2 auf der
Oberfläche mindestens 150 MPa

Schichtdicke: 20 cm im verdichteten Zustand
Bereich: Gehwege

Abgerechnet wird nach Auftragsprofilen.
Menge: 10,000 m3

**5.4.20 Naturbord A5 Granit Fundament Rückstütze C20/25 D 25cm**
STLB-Bau 2019-10 080
Bordstein aus Naturstein, DIN EN 1343, Maße DIN 482,
Form A 5, Granit, Oberfläche gesägt, mit Fundament und
einseitiger Rückenstütze aus Beton mit einer
Zusammensetzung C 20/25 DIN EN 206 und DIN 1045-2,
Bettungsdicke 25 cm, Breite der Rückenstütze 20 cm, mit
Dehnungsfuge alle 10 m, Ausführung gemäß Zeichnung.
Menge: 8,000 m

**5.4.30 Naturbord Granit, Übergang/Absenkstein**
Bordstein aus Naturstein, DIN EN 1343, Maße DIN 482,
Übergang/Absenkstein, Granit, Oberfläche gesägt, mit
Fundament und einseitiger Rückenstütze aus Beton mit
einer Zusammensetzung C 20/25 DIN EN 206 und DIN 1045-
2, Bettungsdicke 25 cm, Breite der Rückenstütze 20 cm,
mit Dehnungsfuge alle 10 m, Ausführung gemäß Zeichnung.
Menge: 4,000 m

**5.4.40 Bordstein, Beton, Tiefb., 10/ 25**
Bordstein aus Beton in Betonbettung setzen und
Fundament beidseitig in Keilform bis zur halben
Steinhöhe hochziehen.
Die Stoßfugen mit Zementmörtel verfüllen.
Die Steine sind anschließend zu reinigen.
Incl. Schneidarbeiten und Dehnungsfugen mit
Elastomerprofilen bzw. zugelassener Fugenfüllung.

Material:  Beton
Steintyp:  Tiefbordstein
Form:  T
Größe:  10 x 25
Fundamentdicke:  17 - 25 cm
Betongüte:  C 12/15
Menge: 8,000 m

**5.4.50 Betonverbundpfl.,UNI-Verbund, grau, a. Verlegesplitt.**
Betonpflastersteine liefern und auf Verlegesplitt, im
Verbund (z.B. Fischgrätverband parallel zu Borden)
höhen- und profilgerecht einbauen.
Das Verlegeplanum liefern und Herstellen, Anschlüsse
sägen, Absanden und Einrütteln sind im EP enthalten.
Bettungsschicht: 3 cm Splitt 0/ 5 mm
Pflaster:  Universalverbund
Farbe: grau
Höhe: 8 cm
Menge: 3,760 m2

**5.4.60 Granitpflaster in Magerbeton einbauen**
Liefern und Einbauen von Granitpflaster in 20 cm Magerbetonbettung.
Dazu Magerbeton C12/15 liefern und das
Granitpflaster einbauen. Die Fugen des Großgranitpflasters sind
anschließend mit Zementmörtel zu verfüllen.
Bereich: Entwässerungsanlagen

Abrechnung erfolgt nach Flächenaufmaß.
Menge: 15,000 m2

**5.4.70 Einfassung 3-zeilig Natursteinpflaster Granit L/B/H 100/100/100mm Fahrbahn Fundament Rückstütze C20/25 D 20cm Pflasterfugenmörtel zementgeb. einbringen B 10+/-2mm**
STLB-Bau 2019-10 080
Pflasterstreifen um Einbauten, aus Steinpflaster,
Ausführung der Pflasterstreifen nach Anzahl der Zeilen,
3-zeilig, Natursteinpflaster TL Pflaster-StB,
Gesteinsart Granit, Farbton grau, Maße L/B/H
100/100/100 mm, Dickenabweichung Klasse 1, in
Fahrbahnen, Tragschicht wird gesondert vergütet,
Fundament und einseitige Rückenstütze aus Beton mit
einer Zusammensetzung C 20/25 DIN EN 206 und DIN 1045-
2, Dicke 20 cm, Breite der Rückenstütze 20 cm,
zementgebundenen Pflasterfugenmörtel einbringen,
Farbton Fugenmörtel grau, Fugenbreite 10 +/-2 mm, mit
Dehnungsfuge alle 10 m.
Menge: 8,000 m

**5.4.80 Oberboden liefern und einbauen**
Oberboden ungedüngt liefern, im Baustellenbereich
abladen und an Bordsteinen einbauen.
Oberbodenmaterial soll frei von sichtbaren
Verunreinigungen, Steine > 2 cm, Wurzelwerk, Unkräuter
und Äste entfernen.

Abrechnung erfolgt nach Volumenaufmaß.
Menge: 20,000 m3

**5.4.90 Planum Herstellen für Rasenansaat**
Herstellen des Planums für die Rasenansaat.
Menge: 300,000 m2

**5.4.100 Rasenansaat herstellen Bösch., Trennstr. Feinplanum herst. Menge 20 g/ m2 Landschaftsr.o.Kr**
STLK-Nr: 11 107/213 05.24.01.00
Rasenansaat herstellen Bösch., Trennstr. Feinplanum
herst. Menge 20 g/m2 Landschaftsr.o.Kr
Rasenansaat herstellen. Saatgut ohne Entmischung
ausbringen und einarbeiten.
Fläche = Böschungen, Trennstreifen und Mulden.
Feinplanum herstellen.
Saatgutmenge 20 g/m2.
Regelsaatgutmischung (RSM) 7.1.1
LandschaftsrasenStandard ohne Kräuter.
Menge: 300,000 m2
